# TH Holtensen/Anbau
Angebotsaufforderung (GAEB DA 2000 1.2, DA83)
Projekt: TH Holte
Währung: EUR
Erstellt mit: CaliforniaX by G&W Software AG, CaliforniaX, 28.10.2026

## Zusätzlicher Text
Ergänzende Baubeschreibung

Die Arbeiten sind auf Grundlage der Vorschriften der VOB/B und VOB/C
sowie insbesondere der zutreffenden DIN  Normen anzubieten und
auszuführen

Sämtliche Haupt- und Nebenstoffwerke, die zur gebrauchsfertigen
Herstellung der geforderten Leistung gehören, auch wenn sie nicht
besonders genannt sind, sind frei Bau- und Verwendungsstelle in
einwandfreier Beschaffenheit mitzuliefern.

Vor der Ausarbeitung des Leistungsverzeichnisses hat sich der
Unternehmer mit der  Örtlichkeit, der Lage und dem Zustand der Baustelle
vertraut zu machen.

Vor der Angebotsabgabe hat sich der Auftragnehmer mit den örtlichen
Gegebenheiten vertraut zu machen.
Sollte hierzu ein Termin mit dem AG erforderlich werden, so ist dieser
rechtzeitig abzustimmen.

Mehrkosten, die aus Unkenntnis der Lage, Erreichbarkeit oder sonstiger,
objektbezogener Umstände entstehen, können vom Auftragnehmer nicht
geltend gemacht werden.

Die Ausfertigung des Angebotes ist unverbindlich und wird nicht
vergütet.

Die Vorschriften der Baupolizei und der zuständigen Berufsgenossenschaft
sind zu beachten. Der Unternehmer ist verpflichtet, auf etwaige Mängel
oder Fehler rechtzeitig hinzuweisen.
Die Vereinbarungsrichtlinien und Werkvorschriften der verwendeten
Baustoffe sind  zu beachten

Ergänzende Vorbemerkungen:

  Die Gewährleistung beträgt gem. VOB 4 Jahre

  Die Abrechnung erfolgt über ein gemeinsames Aufmaß.

 Sollen Leistungen geändert werden, oder zusätzliche Leistungen
erbracht werden, für welche kein fester Einheitspreis angegeben ist, so
ist vor Arbeitsbeginn der neue Einheitspreis zwischen den
Vertragsparteien zu vereinbaren. Unterläßt es der Unternehmer, so wird
der Einheitspreis bei Abrechnung durch den Bauleiter nach billigem
Ermessen festgesetzt.  Änderungen ohne Zustimmung des Bauleiters werden
auf Kosten des Unternehmers beseitigt.

 Die angebotenen Einheitspreise sind für die Dauer der Bauzeit
Festpreise.

 Tagelohnarbeiten werden nach DIN 1961 § 15 behandelt.
Tagelohnstunden dürfen nur auf besondere Veranlassung ausgeführt werden.
Der Umfang ist vor Ausführung mit der Bauüberwachung festzulegen.
Tagelohnzettel sind täglich zur Unterschrift vorzulegen.
Für die um Tagelohn ausgeführten Arbeiten sind für jede Leistung
getrennte Tagelohnzettel auszustellen, in welchen auch die
erforderlichen Materialien aufzuführen sind.

  Alle Vorschriften der Arbeitssicherheit und des Gesundheitsschutzes
auf Baustellen sind zu beachten, es müssen genügend Ersthelfer vorhanden
sein.

  Die Baustelle ist ständig gegen den Zugang / das Betreten von Dritten
zu sichern.

  An den ca. 14-tägig stattfindenden Baustellenbesprechungen ist durch
den Bauleiter/Polier des  Auftragnehmers während des
Ausführungszeitraums der jeweiligen Firma teilzunehmen.

 Verpflichtungen
Durch Unterschrift des Leistungsverzeichnisses erklärt der Unternehmer
zugleich, dass er Mitglied der zuständigen Berufsgenossenschaft ist und
einen gesetzlichen  Verpflichtungen als Unternehmer nachkommt. Falsche
Angaben haben den Ausschluß  des Unternehmens zur Folge .

 Zahlungen
Alle Zahlungsanforderungen an den Bauherrn sind über den Architekten
3-fach schriftlich zu beantragen. Der Unternehmer reicht bei Anforderung
der Schlussrechnung eine endgültige Abrechnung über die von ihm
ausgeführten Arbeiten ein, unter Aufbringung etwaiger Mehr- oder
Minderleistungen ( 3-fach ).

 Fachbauleiter
Für die Dauer der Arbeiten des Auftragnehmer (AN) hat der ANeinen
Fachbauleiter mit ausreichender Qualifikation und Erfahrung in der
Ausführung gleichwertiger Arbeiten zu stellen.
Der Fachbauleiter ist vor Beginn der Arbeiten schriftlich zu benennen.
Die Kosten für die Fachbauleitung sind in die Einheitspreise
einzukalkulieren.

 Bautagebuch
Der Unternehmer ist verpflichtet ein Bautagebuch zu führen und dieses
täglich der Bauüberwachung zur Unterschrift vorzulegen. Die
Erstausfertigung erhält das bauüberwachende Büro.
Die Berichte müssen alle Angaben enthalten, die für die Bauausführung,
Abrechnung von Bedeutung sind. Evtl. Behinderungen sind auch
aufzuführen.
Weiterhin muss das Bautagebuch enthalten:
- Anzahl und Qualifikation der eingesetzten Mitarbeiter
- Dauer der ausgeführten Arbeiten, getrennt nach Bauteilen
- verwendete Materialien und deren Massen
- Witterungseinflüsse
- sonstige, das Ergebnis der Arbeiten betreffende oder
abrechnungsrelevante Umstände

## Zusätzlicher Text
Baubeschreibung / Baustelleneinrichtung / Angaben zur Baustelle
Baubeschreibung / Baustelleneinrichtung / Angaben zur Baustelle:

Beim dem BV handelt es sich um den Erweiterungsbau zur multifunktionalen
Nutzung, Turnhalle Holtensen.

Bauherr:
Stadt Einbeck, Teichenweg 1, 37574 Einbeck

Bauort/Baustelle:
Gänselandweg 5, 37574 Einbeck

Dem Leistungsverzeichnis liegen Zeichnungen des Gebäudes bei.

Baustrom- und Bauwasseranschluss sind vorhanden bzw. werden durch den
Auftraggeber hergestellt.

Baubeschreibung:
Der Bauherr beabsichtigt an der bestehenden Turnhalle in Holtensen,
einen eingeschossigen Anbau vorzusehen.
Dieser Erweiterungsanbau dient zur multifunktionalen Nutzung.
In dem Gebäude steht ein Versammlungsraum mit ca. 85  95 Sitzplätzen zur
Verfügung, inkl. eines angrenzenden Multifunktionsbereiches.
Des Weiteren sollen die notwendigen Sanitärräume für Damen und Herren,
sowie ein barrierefreies WC errichtet werden. Eine Küche mit
angrenzendem Lagerraum steht zur Verfügung. Im Flur befindet sich die
Garderobe.
Zwischen dem neuen Versammlungsraum und der Turnhalle soll es eine 2-
flügelige Verbindungstür geben.
Der eingeschossige Anbau erhält eine Flachdachkonstruktion, mit
Gefälledämmung. Die Außenwände werden als Holztafelwände erstellt, sowie
das Dachtragwerk als Holzkonstruktion. Es werden Kunststofffenster
eingebaut.

Zufahrt:
Die Zufahrt erfolgt von der Oldendorfer Str. in den Gänselandweg. Die
Trunhalle steht hinter dem Gebäude der freiwilligen Feuerwehr Holtensen.

Die öffentlichen Verkehrsflächen und der Haupterschließungsweg auf dem
Grundstück sind sauber zu halten bzw. nach Verschmutzung umgehend zu
reinigen. Der hierfür erforderliche Aufwand ist in den Titel-
Baustelleneinrichtung einzurechnen.

Lagerflächen:
Auf dem Gelände sind ausreichend Lagerflächen vorhanden.

Die Vorbemerkungen und Anmerkungen sind Bestandteil des Vertrages und
werden hiermit anerkannt.

 ........................................... , den .....................
..........................

## Zimmerarbeiten
Datum: 28.10.2026

### 1 Baustelleneinrichtung

**1.1 Baustelleneinrichtung**
Einrichten und Räumen der Baustelle.
Vorhalten aller notwendigen Geräte und Maschinen sowie
Gerüste  zur Herstellung einer gebrauchsfertigen
Leistung. Schutz der Wände,  Fenster und ggf. der Böden
(z.B. in Bädern) etc.  vor Beschädigung und
Verschmutzung
Entsorgen eigener Abfälle und Reste.
Menge: 1,000 St
1: 391

**1.2 Pauschale für Kraneinsatz**
Pauschale für Kraneinsatz auf der Baustelle bzw im
Bauabschnitt für die eigene Bauzeit
Aufbauen, Vorhalten und Abbauen aller für die Arbeiten
notwendigen Kräne und Hebezüge.
Menge: 1,000 St
1: 391

**1.3 Fahrbare Arbeitsbühnen**
Pauschale für den Einsatz von fahrbaren Arbeitsbühnen
zur Montage der Dachkonstruktion/Dachelemente während
der eigenen Arbeiten.

Arbeitshöhe bis 6,50m
Menge: 1,000 St
1: 391

**1.4 Technische Bearbeitung**
der Dachkonstruktionen, Abstützungen und
Holztafelwände. Erstellen von Elementplänen für
Produktion, Prüfstatiker und Baustelle. Elementpläne
sind vor der Holzbestellung vom Auftraggeber
freizugeben.

Abstimmen der Planung mit der Bauleitung und den
überschneidenden Gewerken.
Menge: 1,000 St
1: 341

### 2 Dachkonstruktionen

*Hinweis: Konstruktion des Gebäudes*
Konstruktion des Gebäudes
Die aussteifenden Innen- und Außenwände sowie die
Dachelemente werden als Holzkonstruktion /
Holztafelkonstruktion erstellt.
Das Traggerüst bildet neben den Wänden ein
Brettschichtholzbinder als Hauptträger; in den
Zwischenräumen wird eine Holzbalkenlage montiert, die
ggf. als Holztafelelemente hergestellt werden kann.

*Hinweis: Dachkonstruktion- Vorgaben zu Qualität und Normung*
Dachkonstruktion- Vorgaben zu Qualität und Normung
1. Normen und Richtlinien für die Lieferung von Bauholz
in der jeweils aktuellen Fassung gelten u.a.:

- DIN EN 14081-1 Holzbauwerke - Nach Festigkeit
sortiertes Bauholz für  tragende Zwecke mit
rechteckigem Querschnitt - Allgemeine  Anforderungen
- DIN 68365 Schnittholz für Zimmerarbeiten -
Gütebedingungen
- DIN EN 14080 Holzbauwerke - Brettschichtholz und
Balkenschichtholz -  Anforderungen

Die Sortierkriterien der DIN 4074 sind auf eine
Holzfeuchte von 20% bezogen. Bei u > 20% ist vor Einbau
eine verantwortliche Nachsortierung durch den
Zimmermann erforderlich. In den Vorbemerkungen sollte
der Hinweis gegeben werden, dass nur trocken sortiertes
(technisch getrocknetes) Holz zu verwenden ist, z.B. NH
C 24 "Trocken Sortiert".

Verwendetes Bauschnittholz im Bereich des Holzhausbaus
ist nach DIN 18334

- mindestens der Sortierklasse S10 nach DIN 4074-1,
- mit einer maximalen Holzfeuchte von 18%, x mindestens
herzgetrennt und  egalisiert,
- entsprechend der Maßtoleranzklasse 2 nach DIN EN 336
- mit einer Baumkante kleiner 10% der kleinsten
Querschnittseite einzubauen.

Konstruktive Vollholzprodukte, die den Kriterien für
den Holzhausbau nach VOB/C (DIN 18334 Zimmer- und
Holzbauarbeiten) genügen, sind KVH- oder MH-
Konstruktionsvollholz.

2. Für Zimmerarbeiten sind u.a. folgende Normen und
Normenreihen in der jeweils aktuellen Fassung von
Bedeutung und gegebenenfalls zu beachten:

-  DIN EN 1995 "Bemessung und Konstruktion von
Holzbauten"
- DIN 68800 "Holzschutz im Hochbau"
- DIN 18334 "VOB/C - Zimmer- und Holzbauarbeiten"
- DIN 4102 "Brandverhalten von Baustoffen und
Bauteilen"
- DIN 4109 "Schallschutz im Hochbau"
- DIN 4108 "Wärmeschutz und Energie-Einsparung in
Gebäuden"

3. Übereinstimmungszertifikat

Entsprechend der Muster- Verwaltungsvorschrift
Technische Baubestimmungen (MVV TB, Lfd. Nr. C2.3.1.4)
ist die Verwendbarkeit von vorgefertigten beidseitig
bekleidete oder beplankte nicht geklebte Wand-, Decken-
und Dachelemente, mit einem Übereinstimmungszeichen zu
bestätigen. Hierfür muss dem Hersteller ein gültiges
Übereinstimmungszertifikat vorliegen, welches von einer
vom DIBt autorisierter Stellen ausgestellt wurde.

*Hinweis: Dachelemente - Allgemeine Beschreibung der Leistung und*
Dachelemente - Allgemeine Beschreibung der Leistung und
Abrechnung
Die Ausführung sämtlicher Holzrahmenbauteile (Wand-,
Decken- und Dachtafeln) erfolgt gemäß den nach
Landesbauordnung zugrunde liegenden bautechnischen
Vorgaben zur Standsicherheit und Bauphysik (Brand-,
Schall,- Wärme,- Feuchte- und Holzschutz). Sämtliche
Bauteile aus Vollholz müssen den Anforderungen gemäß
Abs. 3.3.1 der ATV DIN 18334 (VOB/C, Zimmer- und
Holzbauarbeiten) erfüllen.

Abweichend zu den genormten Produkten können für die
jeweilige Einsatzart bauaufsichtlich zugelassene
Bauprodukte verwendet werden (z.B. OSB-Platten oder
Gipsfaserplatten, Befestiger).

Vorfertigung von Wand- und Dachbauteilen
Die Vorfertigung umfasst die im LV beschriebenen
Schichten.
Vor Abbund und Baustellenmontage sind die tatsächlichen
Abmessungen des Gebäudes (Bodenplatte, Deckenplatte,
Stb.-Rähm) zu überprüfen. Elementpläne sind im Rahmen
der Werkplanung vom Bieter im Rahmen der Position für
die Technische Planung zu liefern und mit ausreichendem
Vorlauf vor Produktions- und Montagebeginn mit der
Bauleitung abzustimmen.

Luft- und Winddichtheit
Das Herstellen einer inneren luftdichten und äußeren
winddichten Gebäudehülle ist in die Einheitspreise
einzukalkulieren. Dazu gehört das fachgerechte Abkleben
von Wand-, Dach- und Deckenstößen und deren Anschlüsse
mit geeigneten Materialien sowie eine ordnungsgemäße
Folienführung im Bereich von Sockel, Geschossstoß und
Dachanschluss sowie an den Fenstern. Luftdichte
Anschlüsse an Fremdgewerke werden separat ausgewiesen.

Abrechnung

Aufgrund der teilweise unterschiedlichen Aufbauten
innerhalb der Dachelemente werden die einzelnen
Konstruktionsbauteile/Schichten der Dachelemente
einzeln abgerechnet. Die Dachkonstruktion soll jedoch
inkl. der erforderlichen Dämm- und Sperrschichten
elementweise vorgefertigt und auf der Baustelle
montiert werden, um die Bauzeit des Gewerkes auf der
Baustelle zu reduzieren und unabhängiger von der
Witterung zu sein.

Das Schließen der Elementstöße auf der Baustelle ist in
die Flächen einzurechnen!

**2.1 Konstruktionsvollholz Fichte liefern**
Konstruktionsvollholz Fichte für die Dachkonstruktion
liefern

überwiegend Querschnitte 6/20, 8/20, 6/24, 8/24, 10/24,
10/26cm, vereinzelt bis 18/28, 20/26
sowie Schwellen 12/10cm bzw. 12/20cm, 14/22 und Pfosten
14/14 bis 20/20 cm
Menge: 17,500 m3
1: 361

**2.2 Brettschichtholz Gl28c Fichte liefern**
Brettschichtholz Fichte Gl28c für die Pfetten der
Dachkonstruktion liefern

überwiegend Querschnitt 20/72cm
Menge: 3,000 m3
1: 361

**2.3 KVH, BSH Abbund**
Abbund Konstruktionsvollholz Fichte für die
Dachkonstruktion
Menge: 700,000 m
1: 361

**2.4 KVH, BSH montieren**
Montage Konstruktionsvollholz Fichte für die
Dachkonstruktion und die Holzbalkendecke.
Menge: 20,500 m3
1: 361

**2.5 Verschalung der Dachelemente / der Dachfläche 28mm**
Nadelholz-Rauspund auf den Dachelementen mit Nut- und
Feder
Menge: 280,000 m2
1: 361

**2.6 Provisorischer Feuchtigkeitsschutz**
Provisorischen Feuchtigkeitsschutz aus PE-Folie zum
Schutz des verschhalten Bereiches vor Feuchtigkeit
liefern und herstellen, inkl. Stoßüberlappung sowie dem
Verkleben der Stöße
Menge: 280,000 m2
1: 369

**2.7 Dämmung der Dachschrägen 280mm**
Hohlraumdämmstoff
Dicke 280mm,
Wärmeleitfähigkeit = 0,035 W/mK, (Bemessungswert)
als schwerentflammbarer Baustoff (B-s2,d0)

liefern und im Rahmen der Vormontage in die
Dachelemente einlegen.
Menge: 280,000 m2
1: 361

**2.8 Zulage A1-Baustoff zur Position vor**
für die Ausführung der Dachdämmung mit nichtbrennbarem
Dämmstoff, Baustoffklasse A1, sonst wie vor!
Menge: 280,000 m2
1: 361

**2.9 Dampfbremse liefern und fachgerecht montieren**
inkl. aller Verklebungen untereinander sowie Anschlüsse
an die Holztafelaußenwände sowie Verlegung oberhalb der
Auflagerpfetten und Holztafelinnenwände.

Polypropylen-armierte Membran
(Mindestanforderungen)
Dicke nach DIN EN 1849-2: 0,4mm
Dampfdiffusionswiderstandszahl nach DIN EN 1931: 35.000
sd-Wert nach EN 1931: 14m
sd-Wert feuchtevariabel nach DIN EN ISO 12572: 0,25 -
>25m
Menge: 280,000 m2
1: 364

**2.10 Winddichter Anschluss / Anschluss Dampfsperre**
Fachgerechten unteren Anschluss der Dampfsperrebene mit
zusätzlicher Überlappung an die Wandbauteile im
Fußpfettenbereich herstellen.

Inkl. aller Eckausbildungen und Anschluss an
einbindende Wände.
Menge: 81,000 m
1: 364

**2.11 Beplankung Gipsfaserplatten d=12,5mm inkl. Unterkonstruktion**
Gipsfaserplatten inkl. Unterkonstruktion aus Holzlatten
30/50mm, Abstand <335mm

Anforderung an das Gesamtbauteil Dach von unten =
feuerhemmend F30.

12,5mm Gipsfaserplatte nach DIN EN 15283-2 als
tragende/ aussteifende Schicht, Baustoffklasse A2
Plattenstöße Innen als stumpf gestoßene Spachtelfuge
ausbilden.

Die Verspachtelung erfolgt durch das Gewerk Trockenbau!
Menge: 280,000 m2
1: 364

**2.12 Durchdringungen durch die Dachelemente**
Durchdringungen rund oder eckig herstellen und nach
Durchführung der Rohre wieder anarbeiten.

Gilt für Dampfsperre und Gipsfaserplatte

für Durchgänge der Lüftungsleitungen etc.bis 25/25cm
Menge: 4,000 St
1: 364

**2.13 Öffnungen für Dachflächenfenster**
Abmessungen bis ca.1,20m x 1,20m
innerhalb des Dachelemenetes herstellen inkl. Wechsel

Die Öffnungen werden zunächst nur als Wechsel der
tragenden Konstruktion in den Dachelementen vorgesehen.
Vorerst findet kein Einbau der Lichtkuppeln statt.
Menge: 4,000 St
1: 361

**2.14 Facharbeiterstunden zur Herstellung Anschluss an Bestand**
Stunden eines Facharbeiters im Nachweis für das
Herstellen der Anschlüsse der Konstruktion an den
Bestand (Turnhalle).

Die Arbeiten sind in Absprache mit der Bauleitung und
im Nachweis durchzuführen.
Menge: 8,000 h
1: 361

**2.15 Kleineisenteile**
Kleineisenteile, die zur Umsetzung der geforderten
Leistung notwendig sind (z.B. Winkel, Schrauben,
Schwerlastanker, usw.) inkl. liefern und Montage
Menge: 150,000 kg
1: 361

**2.16 Kleineisenteile verzinkt**
Kleineisenteile, wie vor jedoch verzinkt.
Menge: 40,000 kg
1: 361

### 3 Holztafelelemente

*Hinweis: Die Holztafelelemente werden an den Außenwänden sowie*
Die Holztafelelemente werden an den Außenwänden sowie
oberhalb der Stahlbetonwand aufgestellt / ausgeführt.

**3.1 Höhenausgleich und Richtschwelle mit Feuchtigkeitssperre**
Betondecken und Stahlbetonrähme im Bereich der
Holztafelwände von Staub und losen Teilen reinigen.

Höhenausgleich mit Hartholzunterlagen o.ä. vornehmen
und Richtschwelle/Nivellierschwelle h= 6-8cm, Breite
12-28cm liefern, abbinden und fachgerecht montieren.

Inkl. Feuchtigkeitssperre unter der Richtschwelle.
Zwischenraum zwischen Schwelle und Beton nach
Wandmontage mit Mörtel vollflächig unterfugen.

Inkl. Befestigung der Richtschwelle im Betonrähm bzw.
der Betondecke mit Ankerbolzen d=12,0mm im Abstand von
max. 1,25m.

für Innenwände und Außenwände
Menge: 110,000 m
1: 331

**3.2 Holztafelwand - Außenwände - feuerhemmend**
Holztafelwände in feuerhemmender Ausführung gem. DIN
4102 bzw. Bauaufsichtlicher Zulassung
gem. Beschreibung in den Vorbemerkungen herstellen,
liefern und vor Ort auf den Nivellierschwellen
fachgerecht montieren.

Höhe bis 3,90m
mit schräg in Dachneigung (2°) verlaufendem oberen
Abschluss.

Aufbau:
Beplankung Innen:
15mm OSB/3-Platte
Befestigung mit Klammern d=1,5mm, Klammerabstand 70mm
Plattenstöße Innen als stumpf gestoßene Spachtelfuge
ausbilden.

Dampfbremse:
Polypropylen-armierte Membran
(Mindestanforderungen)
Dicke nach DIN EN 1849-2: 0,4mm
Dampfdiffusionswiderstandszahl nach DIN EN 1931: 35.000
sd-Wert nach EN 1931: 14m
sd-Wert feuchtevariabel nach DIN EN ISO 12572: 0,25 -
>25m

Tragwerk:
Holzständer, Rippen und Rähme
Breite 60 bzw. 80mm, Tiefe 240mm

Hohlraumdämmstoff
Mineralwolle, Dicke 240mm, Rohdichte >30kg/m²
Wärmeleitfähigkeit = 0,035 W/mK, (Bemessungswert)

Beplankung Außen:
40mm Holzfaser-Wandbauplatte (WH)
mit Nut- und Federkante
nach DIN EN 13171 und DIN EN 14964
Nennwert Wärmeleitfähigkeit < 0,045 W/mK
sd-Wert: 0,12m
Druckfestigkeit: 200kPa

inkl. Attikaelemente h=20-55cm
Menge: 210,000 m2
1: 331

**3.3 Sockelausbildung mit zementgebundere Spanplatte außen**
zur Herstellung der Abdichtung am Wandsockel.

A2-s1,d0 Basic, ungeschliffen nach EN 13501-1

Höhe ca. 50cm

als Ergänzung zur Position der Außenwand
Menge: 50,000 m
1: 331

**3.4 Holztafelwand - Trennwand zur Turnhalle - feuerhemmend**
Holztafelwände in feuerhemmender Ausführung gem. DIN
4102 bzw. Bauaufsichtlicher Zulassung
gem. Beschreibung in den Vorbemerkungen herstellen,
liefern und vor Ort auf den Nivellierschwellen
fachgerecht montieren.

Höhe bis 3,90m
mit schräg in Dachneigung (2°) verlaufendem oberen
Abschluss.

Aufbau:
Beplankung Innen+außen:
15mm OSB/3-Platte
+12,5mm Gipsfaserplatte
Befestigung mit Klammern d=1,5mm, Klammerabstand 70mm
Plattenstöße Innen als stumpf gestoßene Spachtelfuge
ausbilden.

Dampfbremse:
Polypropylen-armierte Membran
(Mindestanforderungen)
Dicke nach DIN EN 1849-2: 0,4mm
Dampfdiffusionswiderstandszahl nach DIN EN 1931: 35.000
sd-Wert nach EN 1931: 14m
sd-Wert feuchtevariabel nach DIN EN ISO 12572: 0,25 -
>25m

Tragwerk:
Holzständer, Rippen und Rähme
Breite 60 bzw. 80mm, Tiefe 160mm

Hohlraumdämmstoff
Mineralwolle, Dicke 160mm, Rohdichte >30kg/m²
Wärmeleitfähigkeit = 0,035 W/mK, (Bemessungswert)
Menge: 70,000 m2
1: 331

**3.5 Holztafelwand - Innenwand**
Holztafelwände gem. Beschreibung in den Vorbemerkungen
herstellen, liefern und vor Ort auf den
Nivellierschwellen fachgerecht montieren.

Höhe bis 3,90m
mit schräg in Dachneigung (2°) verlaufendem oberen
Abschluss.

Aufbau:
Beplankung Innen+außen:
12mm OSB/3-Platte
Befestigung mit Klammern d=1,5mm, Klammerabstand 70mm
Plattenstöße Innen als stumpf gestoßene Spachtelfuge
ausbilden.

Dampfbremse:
Polypropylen-armierte Membran
(Mindestanforderungen)
Dicke nach DIN EN 1849-2: 0,4mm
Dampfdiffusionswiderstandszahl nach DIN EN 1931: 35.000
sd-Wert nach EN 1931: 14m
sd-Wert feuchtevariabel nach DIN EN ISO 12572: 0,25 -
>25m

Tragwerk:
Holzständer, Rippen und Rähme
Breite 60 bzw. 80mm, Tiefe 120mm

Hohlraumdämmstoff
Mineralwoll-Trennwandplatte, Dicke 80mm, Rohdichte
>30kg/m²
Wärmeleitfähigkeit = 0,04 W/mK, (Bemessungswert)

Die Wände werden anschließend durch den Trockenbauer
mit Gipskarton beplankt.
Menge: 170,000 m2
1: 341

**3.6 Zulage zur Position vor**
für die Ausführung der Innenwand mit Tiefe = 160mm
starkem Ständerwerk.
Menge: 100,000 m2

**3.7 Konstruktionsvollholz**
für den Einbau von größeren Querschnitten als Teil der
Holztafelwände, wie z.B. Stützen und Rähme b>80mm

liefern, abbinden und als Teil der Holztafelwände
montieren
Menge: 2,000 m3
1: 331

**3.8 Brettschichtholz Gl28c Fichte liefern**
Brettschichtholz Fichte Gl28c für den Einbau von
größeren Querschnitten als Teil der Holztafelwände, wie
z.B. Sturzbalken

liefern, abbinden und als Teil der Holztafelwände
montieren

überwiegend Querschnitt 16/48cm
Menge: 0,650 m3
1: 361

**3.9 Provisorische Abdeckung der Holztafelwände**
als Witterungsschutz von oben mit PE-Folie
Breite ca. 2,00m
Menge: 115,000 m
1: 331

**3.10 Verankerung der Holztafelwände**
mit Zugankern - Anschluss an Betondecken und Betonrähme
mit Ankerbolzen d=12,0mm - d=16mm

Aufzunehmende Zugkraft des Ankers R1,d > 8,0 kN

Lage siehe Markierung "A" im Positionsplan.
Menge: 32,000 St
1: 331

**3.11 Winddichter Anschluss / Anschluss Dampfsperre an Massivbau**
Fachgerechten unteren Anschluss der Dampfsperrebene mit
zusätzlicher Überlappung an die Mauerwerks- und
Stahlbetonbauteile herstellen.

- Reinigen der Bodenplatten bzw. Rohbauwand im
Anschlussbereich.

- Aufbringen eines systemkonformen Primers auf den
Beton

- Dichtband liefern und faltenfrei und mit ausreichend
Entlastungsschlaufe auf die OSB-Platte / Dampfbremse
kleben.

- Zweite Hälfte des Klebebends fest auf den grundierten
Betonboden walzen.

- Herstellung der Ecken mit vorgefertigten System-Ecken

Inkl. aller Eckausbildungen und Anschluss an
einbindende Wände.

Position gilt für Wände und Decken
Menge: 80,000 m
1: 331

**3.12 Anschluss Dampfsperre an Deckenelemente**
Fachgerechten oberen Anschluss der Dampfsperrebene mit
zusätzlicher Überlappung an die Dachelemente bzw.
Dampfbremsfolie der Dachkonstruktion herstellen.

Dachkonstruktion wird in Holzbauweise ausgeführt.

Inkl. aller Eckausbildungen und Anschluss an
einbindende Wände.
Menge: 170,000 m
1: 331

**3.13 Außenecken und Innenecken der Außenwände**
Herstellung der Außen- und Innenecken der
Holztafelwände:

Zusätzliche Arbeitsleistung für das Herstellen der
Geometrie/ des Anschlusses. Abrechnung der Materielien
über die Flächen der Holztafelwände

Anschluss der Wände untereinander sowie Ergänzen der
montagebedingt fehlenden Beplankungen.
Menge: 38,000 m
1: 331

### 4 Stundenlohnarbeiten

*Hinweis: Vorbemerkung Stundenlohnarbeiten*
Vorbemerkung Stundenlohnarbeiten
- Stundenlohnarbeiten erfolgen nur auf ausdrückliche
Anordnung der Bauleitung.

- Stundenlohnzettel sind mindestens wöchentlich
einzureichen. Verspätet
  eingereichte Stundenlohnzettel brauchen nicht
anerkannt werden.

-Nur anerkannte Stundenlohnzettel werden vergütet.

**4.1 Facharbeiterstunden**
Stunden eines Facharbeiters im Nachweis
Menge: 12,000 h
1: 397

**4.2 Helferstunden**
Helferstunden zum Nachweis
Menge: 1,000 h
1: 397
